# Bona Oil 45 - Bote 5 litros

- Propiedad del archivo: CONSTRUNARIO
- Formato: FIEBDC-3/2012
- Programa: Construnario Versión 3.51
- Fecha de los precios: 27/06/2013
- Divisa: EUR

**GT531020008** l Bona Oil 45 - Bote 5 litros
Bona Oil 45 está ideado para tratar superficies de suelos de madera no tratados con anterioridad expuestos a un desgaste normal o elevado. Debido a que permite un tiempo abierto mayor se pueden tratar áreas más extensas. Al tener un mayor contenido de disolventes, el aceite seca más lentamente, lo que permite al profesional disponer de más tiempo para aplicar el aceite. Características: - Duradero. - Bajo riesgo de derrame. - Cumple la norma RAL-UZ 38 relativa al COV y a las emisiones de formaldehído. - No contiene cobalto. - Tiempo de secado: de 2 a 2,5 horas a 20°C. - Cubrición: de 4 a 8 m²/litro. - Embalaje: 2 botes de 5 litros x caja.
