# Bona Craft Wood Oil sombra - Bote 5 litros

- Propiedad del archivo: CONSTRUNARIO
- Formato: FIEBDC-3/2012
- Programa: Construnario Versión 3.51
- Fecha de los precios: 26/06/2013
- Divisa: EUR

**WO104120001** l Bona Craft Wood Oil sombra - Bote 5 litros
Bona Craft Wood Oil es un aceite endurecedor al agua que contiene menos de un 5% de disolventes y que está diseñado para suelos de madera no tratados previamente. Como el aceite tarda entorno a 24 horas en secarse, el suelo se puede completar en un día de trabajo. Bona Craft Wood Oil se presenta en cinco colores diferentes junto con una base neutra.
