# Bona Deck Oil neutro - Bote 1 litro

- Propiedad del archivo: CONSTRUNARIO
- Formato: FIEBDC-3/2012
- Programa: Construnario Versión 3.51
- Fecha de los precios: 27/06/2013
- Divisa: EUR

**GT538013001** l Bona Deck Oil neutro - Bote 1 litro
Bona Deck Oil mantiene y protege los suelos de madera de exterior como si fueran nuevos durante todo el año. Bona Deck Oil usa como base aceite de pino y de linaza y contiene aditivos que reducen los efectos de la radiación UV sobre la madera. Características: - Fórmula altamente penetrante. - Amplio tiempo abierto. - No contiene cobalto ni fungicidas nocivos. - Protección UV mejorada. - Tiempo de secado: 20 horas a 20°C. - Cubrición: de 6 a 12 m²/litro. - Embalaje: 6 botes de 1 litro x caja.
