# Bona Hardwax Oil - Bote 2, 5 litros

- Propiedad del archivo: CONSTRUNARIO
- Formato: FIEBDC-3/2012
- Programa: Construnario Versión 3.51
- Fecha de los precios: 27/06/2013
- Divisa: EUR

**AF3100025** l Bona Hardwax Oil - Bote 2, 5 litros
Bona Hardwax Oil proporciona una superficie "confortable" y de aspecto natural mediante una mezcla de aceite de endurecimiento, aceites naturales y ceras. Confiere a la superficie la propiedad de repeler el agua y el polvo y está diseñado para su uso sobre madera dura no tratada y sobre otros suelos de madera expuestos a un desgaste normal o elevado. Características: - Secado rápido. - Se puede efectuar todo el tratamiento del suelo en un día. - Cubrición excelente. - Tiempo de secado: 12 horas a 20°C. - Cubrición: de 20 a 24 m²/litro. - Embalaje: 2 botes de 2,5 litros x caja.
