# Carl´s HS-Wax - Bote 1 litro

- Propiedad del archivo: CONSTRUNARIO
- Formato: FIEBDC-3/2012
- Programa: Construnario Versión 3.51
- Fecha de los precios: 27/06/2013
- Divisa: EUR

**GT15316001** l Carl´s HS-Wax - Bote 1 litro
Carl´s HS-Wax es una cera dura (pastosa) con propiedades antideslizantes. Confiere al suelo un aspecto visual satinado y lo protege del polvo y de la humedad. Usar solo con Bona Oil 90. Características: - Tiempo de secado: 12 horas a 20°C. - Cubrición: 100 m²/litro. - Embalaje: 6 botes de 1 litro x caja.
