# Bona Create tierra - Bote 1 litro

- Propiedad del archivo: CONSTRUNARIO
- Formato: FIEBDC-3/2012
- Programa: Construnario Versión 3.51
- Fecha de los precios: 27/06/2013
- Divisa: EUR

**GT542113001** l Bona Create tierra - Bote 1 litro
Bona Create es una nueva fórmula que proporciona colores modernos para todos los suelos de madera. Debido a su amplio tiempo de apertura, se pueden aplicar de forma relajada y el resultado es una coloración uniforme y original. La nueva gama incluye 9 colores que pueden mezclarse entre sí para conseguir una paleta de tonos casi ilimitada. Características: - Coloración consistente, sin marcas de sobreposición. - Amplio tiempo abierto, fácil de trabajar con ellos incluso en superficies mayores. - Alta tasa de cubrición, de 30 a 40 m²/litro. - Se puede recubrir con aceite y con barniz. - Colores modernos y frescos. - Tiempo de secado: mín. 24 horas, y máx. 72 horas. - Cubrición: aprox. de 30 a 40 m²/litro. - Embalaje: 6 botes de 1 litro x caja.
