# Bona Mix&Fill - Garrafa 5 litros

- Propiedad del archivo: CONSTRUNARIO
- Formato: FIEBDC-3/2012
- Programa: Construnario Versión 3.51
- Fecha de los precios: 26/06/2013
- Divisa: EUR

**WF21002002** l Bona Mix&Fill - Garrafa 5 litros
Bona Mix&Fill es un emplaste al agua para rellenar juntas, y está diseñado para lograr la consistencia adecuada al mezclarlo con polvo fino resultante del lijado del suelo que se esté tratando. Para juntas de hasta 2 ó 3 mm de ancho y para otros defectos menores de los suelos de madera. Compatible con todos los barnices y aceites de Bona. Características: - No emite olores desagradables. - Rellena las juntas, poca merma. - Al agua, pero no corrosivo (no produce manchas de óxido). - Siempre el color correcto de la junta. - Embalaje: 3 garrafas de 5 litros x caja.
