# Bona Gap Master roble oscuro - Tubo 0, 31 litros

- Propiedad del archivo: CONSTRUNARIO
- Formato: FIEBDC-3/2012
- Programa: Construnario Versión 3.51
- Fecha de los precios: 27/06/2013
- Divisa: EUR

**AF4411311200** u Bona Gap Master roble oscuro - Tubo 0, 31 litros
Bona Gap Master es una masilla sin siliconas diseñada para rellenar los huecos existentes entre las tablas de parquet, alrededor de los rodapiés y de los marcos de las puertas. En un producto en base poliuretano y acrilato y no contiene disolventes, es inodoro y se puede usar con todo tipo de acabados para parquet. Mantiene un elevado grado de flexibilidad. Su expansión es de aproximadamente un 7%. Características: - Muy elástico. - Admite mantenimiento con pulido. - Disponible en 14 colores que se pueden mezclar. - Cubrición: 6 metros lineales por tubo. - Tiempo de secado: 24 horas. - Embalaje: 12 tubos de 0,31 litros x caja.
