# Bona Deck Master negro - Tubo 0, 31 litros

- Propiedad del archivo: CONSTRUNARIO
- Formato: FIEBDC-3/2012
- Programa: Construnario Versión 3.51
- Fecha de los precios: 27/06/2013
- Divisa: EUR

**AF44300000** u Bona Deck Master negro - Tubo 0, 31 litros
Bona Deck Master es un sellador y adhesivo de un componente en base prepolímero poliéster de silano. Tiene unas propiedades adhesivas excelentes y es fácil de usar en las juntas de tableros de suelos de madera para exteriores en la construcción de suelos para el exterior o en botes y barcos. El emplaste fluye de manera uniforme dentro de la junta y, por tanto, se puede alisar cómodamente mediante una espátula sin que vuelva a salirse de la junta. El sellado del suelo de madera para exteriores se puede procesar con rapidez y sin la formación de burbujas. Características: - Muy elevada flexibilidad. - Seca y endurece con la humedad del aire. - Se reticula de forma neutra. - No merma. - Elevada resistencia a los productos químicos. - Resistente al agua marina. - No contiene siliconas, disolventes ni isocianatos. - Embalaje: 20 tubos de 0,31 litros x caja.
