# Bona Parkett Repair roble oscuro - Tubo 0, 125 litros

- Propiedad del archivo: CONSTRUNARIO
- Formato: FIEBDC-3/2012
- Programa: Construnario Versión 3.51
- Fecha de los precios: 27/06/2013
- Divisa: EUR

**AF442121000** u Bona Parkett Repair roble oscuro - Tubo 0, 125 litros
Bona Repair es un emplaste listo para usar que sirve para rellenar abolladuras, grietas y otras imperfecciones de suelos de maderas sellados y suelos preacabados, incluidos los laminados. Después de que la parte seque, se puede sellar con Bona Polish o Bona Freshen Up. - Embalaje: 12 tubos de 0,125 litros x caja.
