# Bona Sportive Cleaner - Garrafa 5 litros

- Propiedad del archivo: CONSTRUNARIO
- Formato: FIEBDC-3/2012
- Programa: Construnario Versión 3.51
- Fecha de los precios: 27/06/2013
- Divisa: EUR

**WM640020008** l Bona Sportive Cleaner - Garrafa 5 litros
Bona Sportive Cleaner es un detergente concentrado y ligeramente alcalino, especialmente diseñado para una limpieza frecuente de suelos de madera deportivos. Características: - Específicamente diseñado para suelos de madera deportivos acabados. - Detergente ligeramente alcalino. - Fácil de usar. - Limpieza normal: 50 ml (5 tapones) / 10 litros de agua. - Para suelos muy sucios: 100 ml (10 tapones) / 10 litros de agua. - Embalaje: 3 garrafas de 5 litros x caja.
