# Bona Sportive Cleaner Plus - Garrafa 5 litros

- Propiedad del archivo: CONSTRUNARIO
- Formato: FIEBDC-3/2012
- Programa: Construnario Versión 3.51
- Fecha de los precios: 27/06/2013
- Divisa: EUR

**WM650020007** l Bona Sportive Cleaner Plus - Garrafa 5 litros
Bona Sportive Cleaner Plus es un detergente concentrado alcalino, diseñado para limpiezas ocasionales de suelos deportivos para eliminar la acumulación de grasas corporales del sudor y otros contaminantes. También restablece la resistencia a los resbalones de los suelos que con el tiempo se han vuelto resbaladizos. Además se puede utilizar para eliminar manchas negras de tacones, marcas de arrastre de zapatos y la tan complicada pega de balonmano. Características: - Cubrición: 1 litro / 5 litros de agua. - Eliminación de marcas negras de tacones / marcas de arrastre del calzado y pega de balonmano: 1 tapón / 100 ml de agua. - Embalaje: 3 garrafas de 5 litros x caja.
