# Bona Polish mate - Garrafa 5 litros

- Propiedad del archivo: CONSTRUNARIO
- Formato: FIEBDC-3/2012
- Programa: Construnario Versión 3.51
- Fecha de los precios: 27/06/2013
- Divisa: EUR

**WP500320001** l Bona Polish mate - Garrafa 5 litros
Bona Polish, dos nuevas fórmulas restauradoras enriquecidas con poliuretano que logran una superficie extremadamente duradera. Se puede escoger entre acabado brillo y acabado mate y está recomendado para suelos de madera sellados. Características: - Accesorios de aplicación: Bona Applicator Pad. - Cubrición: aprox. 50 m²/litro. - Brillo restaurador (norma DIN 18032:2 relativa a la resistencia a los resbalones). - Embalaje: 3 garrafas de 5 litros x caja.
