# Bona Freshen Up - Garrafa 5 litros

- Propiedad del archivo: CONSTRUNARIO
- Formato: FIEBDC-3/2012
- Programa: Construnario Versión 3.51
- Fecha de los precios: 27/06/2013
- Divisa: EUR

**WP595020002** l Bona Freshen Up - Garrafa 5 litros
Bona Freshen Up es un revestimiento de mantenimiento listo para usar, al agua y de poliuretano, apto para la mayoría de suelos de madera acabados y pre-acabados. Bona Freshen Up revive las superficies arañadas y con poco lustre además de proporcionar una protección continua frente al desgaste. Admite futuras aplicaciones de barnices profesionales. Características: - Específicamente diseñado para suelos de madera barnizados. - En base poliuretano = protección excepcional. - No contiene ceras. - Cumple con la norma EN 14904:2006 y la norma DIN 18032:2 relativa a la resistencia a los resbalones. - Cubrición: aprox. de 30 a 50 m²/litro. - Embalaje: 3 garrafas de 5 litros x caja.
