# Bona Prep - Garrafa 5 litros

- Propiedad del archivo: CONSTRUNARIO
- Formato: FIEBDC-3/2012
- Programa: Construnario Versión 3.51
- Fecha de los precios: 27/06/2013
- Divisa: EUR

**WM660020001** u Bona Prep - Garrafa 5 litros
Bona Prep es un acondicionador / sistema de preparación listo para usar diseñado para optimizar la adhesión de los barnices Bona antes de recubrir suelos previamente barnizados o parquet pre-acabado. El uso de Bona Prep en un sistema garantiza la obtención del mejor nivel de adhesión posible (combinado con un buen nivel de abrasión de la superficie del suelo). Características: - Optimiza las condiciones antes de recubrir con un nuevo barniz. - Cómodo (premezclado y listo para usar). - Elimina las marcas de arrastre del calzado y la suciedad profunda. - Embalaje: 3 garrafas de 5 litros x caja.
