# Bona Soap - Bote 5 litros

- Propiedad del archivo: CONSTRUNARIO
- Formato: FIEBDC-3/2012
- Programa: Construnario Versión 3.51
- Fecha de los precios: 27/06/2013
- Divisa: EUR

**GX502420** l Bona Soap - Bote 5 litros
Bona Soap es un limpiador para suelos aceitados con base de aceites vegetales y ceras. Características: - Específicamente diseñado para suelos de madera aceitados. - Apto para edificios tanto residenciales como comerciales. - Limpia y nutre la superficie. - Fácil de usar. - Cubrición: 0,2 litros / 10 litros de agua. - Embalaje: 3 botes de 5 litros x caja.
