# Carl´s Oil 25 - Bote 5 litros

- Propiedad del archivo: CONSTRUNARIO
- Formato: FIEBDC-3/2012
- Programa: Construnario Versión 3.51
- Fecha de los precios: 10/03/2015
- Divisa: EUR

**GT532020008** l Carl´s Oil 25 - Bote 5 litros
Carl´s Oil 25 es un aceite de pino endurecedor recomendado para el mantenimiento regular de suelos de madera aceitados. Si se restaura con frecuencia la madera con Carl´s Oil 25, la superficie mantendrá su mejor aspecto y conservará su resistencia al desgaste y a las salpicaduras. Características: - Para mantenimiento regular. - Secado rápido. - Tiempo de espera entre cada aplicación: de 30 a 45 minutos. - Accesorios de aplicación: máquina pulidora con pad rojo y paño. - Consumo total: aprox. de 20 a 100 m²/litro según tipo de madera. - Embalaje: 2 botes de 5 litros x caja.
