# Bona Hardwax Oil Refresher - Bote 1 litro

- Propiedad del archivo: CONSTRUNARIO
- Formato: FIEBDC-3/2012
- Programa: Construnario Versión 3.51
- Fecha de los precios: 27/06/2013
- Divisa: EUR

**AF3100100** l Bona Hardwax Oil Refresher - Bote 1 litro
Bona Hardwax Oil Refresher es una mezcla de ceras naturales diseñada para efectuar un mantenimiento y una limpieza periódica de maderas duras y de otros tipos de suelos de madera tratados con aceite UV o con Bona Hardwax Oil. También se puede utilizar para dar a las superficies tratadas con cera dura un aspecto más brillante, o para reparar zonas puntuales. Características: - Tiempo de secado: aprox. 2 horas. - Cubrición: aprox. 100 m² por litro. - Embalaje: 6 botes de 1 litro x caja.
