# Bona R400 - Garrafa 1 kg

- Propiedad del archivo: CONSTRUNARIO
- Formato: FIEBDC-3/2012
- Programa: Construnario Versión 3.51
- Fecha de los precios: 27/06/2013
- Divisa: EUR

**BR40001300DEBO** kg Bona R400 - Garrafa 1 kg
Bona R400 es una resina de poliéster de 2 componentes para restaurar y reparar sustratos antes de llevar a cabo la aplicación de adhesivos o de pastas niveladoras. Características: - Endurecimiento rápido. - Excelente adhesión a muchos sustratos. - Expandible con arena seca. - Compatible con suelos radiantes. - Embalaje: 6 garrafas de 1 litro x caja.
