# Bona R405 - Garrafa 1, 25 kg

- Propiedad del archivo: CONSTRUNARIO
- Formato: FIEBDC-3/2012
- Programa: Construnario Versión 3.51
- Fecha de los precios: 27/06/2013
- Divisa: EUR

**BR40501400DEBO** kg Bona R405 - Garrafa 1, 25 kg
Bona R405 es una resina de relleno de poliéster de 2 componentes con una alta viscosidad para restaurar sustratos antes de llevar a cabo la aplicación de adhesivos o de pastas niveladoras. Características: - Elevada viscosidad. - Endurecimiento rápido. - Excelente adhesión a muchos sustratos. - Expandible con arena seca. - Compatible con suelos radiantes.
