# Juntas metálicas soldadoras (R400 y R405) de 70x6 mm

- Propiedad del archivo: CONSTRUNARIO
- Formato: FIEBDC-3/2012
- Programa: Construnario Versión 3.51
- Fecha de los precios: 27/06/2013
- Divisa: EUR

**AX34040000** u Juntas metálicas soldadoras (R400 y R405) de 70x6 mm
Para la reparación de grietas en la solera se usa en conjunción con Bona R400 y R405. - Embalaje: 100 unidades x caja.
