# Bona R540 - Garrafa 6 kg

- Propiedad del archivo: CONSTRUNARIO
- Formato: FIEBDC-3/2012
- Programa: Construnario Versión 3.51
- Fecha de los precios: 27/06/2013
- Divisa: EUR

**BR54002200DEBO** kg Bona R540 - Garrafa 6 kg
Bona R540 es una imprimación de poliuretano reactivo de 1 componente que se aplica sobre subsuelos absorbentes y no absorbentes antes de usar un adhesivo reactivo. El producto también se puede utilizar como barrera antihumedad en soleras de hasta 4 CM%. Características: - 1 componente. - Fácil de aplicar. - Muy buena adhesión a todo tipo de subsuelos. - Elevada penetración. - Embalalaje: 3 garrafas de 6 kilos x caja.
