# Bona R580 2 componentes - Garrafa 7 kg

- Propiedad del archivo: CONSTRUNARIO
- Formato: FIEBDC-3/2012
- Programa: Construnario Versión 3.51
- Fecha de los precios: 27/06/2013
- Divisa: EUR

**BR58002200GBBO** kg Bona R580 2 componentes - Garrafa 7 kg
Bona R580 es una excepcional barrera antihumedad de una sola capa, endurecimiento rápido y en base silano. No contiene agua ni disolvente, y está diseñado para tratar la humedad de los subsuelos antes de llevar a cabo la instalación de los suelos de madera usando adhesivos en base silano de Bona. Bona R580 se puede usar como sistema de 2 componentes con agua para que adquiera un tiempo de endurecimiento aún menor. Características: - 1 componente. - Aplicación de una sola capa. - Endurecimiento rápido. - Aplicación sencilla con espátula. - Para un menor tiempo de endurecimiento, úsese como sistema de dos componentes añadiendo agua y mezclando el producto.
