# Bona R410 - Garrafa 5 kg

- Propiedad del archivo: CONSTRUNARIO
- Formato: FIEBDC-3/2012
- Programa: Construnario Versión 3.51
- Fecha de los precios: 27/06/2013
- Divisa: EUR

**BR41002000ESBO** kg Bona R410 - Garrafa 5 kg
Bona R410 es una resina epoxi de 2 componentes que no contiene disolventes ni agua. Es apta como barrera antihumedad o para usarla como imprimación antes de aplicar un adhesivo o una pasta niveladora adecuada. Características: - No contiene disolventes. - Adhesión excelente a diversos tipos de sustrato. - Se puede aplicar con un rodillo de pintor, una brocha o una espátula.
