# Bona arena de cuarzo 0, 3-0, 8 mm - Saco 25 kg

- Propiedad del archivo: CONSTRUNARIO
- Formato: FIEBDC-3/2012
- Programa: Construnario VersiĆ³n 3.51
- Fecha de los precios: 26/06/2013
- Divisa: EUR

**AX36500000** kg Bona arena de cuarzo 0, 3-0, 8 mm - Saco 25 kg
Arena de cuarzo de 0,3 a 0,8 mm, para distribuirla con Bona R410, resina epoxi. - Embalaje: 25 kg x saco.
