# Bona D501 - Garrafa 5 litros

- Propiedad del archivo: CONSTRUNARIO
- Formato: FIEBDC-3/2012
- Programa: Construnario Versión 3.51
- Fecha de los precios: 26/06/2013
- Divisa: EUR

**BD50102000GBBO** l Bona D501 - Garrafa 5 litros
Bona D501 es una imprimación de 1 componente para preparar los sustratos antes de utilizar adhesivos Bona en base silano. Es apta para sustratos absorbentes y no absorbentes (a excepción de los suelos industriales de magnesio) y para aglomerados, tableros y sustratos similares. Características: - No contiene disolventes. - Permeable al vapor. - Fija y sella el polvo. - Embalaje: 3 garrafas de 5 litros x caja.
