# Bona D510 - Garrafa 5 litros

- Propiedad del archivo: CONSTRUNARIO
- Formato: FIEBDC-3/2012
- Programa: Construnario Versión 3.51
- Fecha de los precios: 26/06/2013
- Divisa: EUR

**BD51002000DEBO** kg Bona D510 - Garrafa 5 litros
Bona D510 es una imprimación de 1 componente para preparar los sustratos antes de utilizar pastas niveladoras y concretamente la Bona H600 y la Bona H610. Es apta para sustratos absorbentes (a excepción de los suelos industriales de magnesio) y para aglomerados, tableros y sustratos similares. Características: - Certificado como producto de "muy baja emisión" (EC1). - No contiene disolventes. - Buena adhesión a diversos tipos de sustratos. - Embalaje: 3 garrafas de 5 litros x caja.
