# Bona D530 - Bote 5 litros

- Propiedad del archivo: CONSTRUNARIO
- Formato: FIEBDC-3/2012
- Programa: Construnario Versión 3.51
- Fecha de los precios: 26/06/2013
- Divisa: EUR

**BD53002400DEBO** kg Bona D530 - Bote 5 litros
Bona B530 es una imprimación de dispersión de 2 componentes en forma de película. Sus aditivos especiales logran una adhesión excelente a sustratos muy lisos. Bona D530 se aplica como imprimación antes de llevar a cabo el nivelado con Bona H600 o con Bona H610 y antes de efectuar el pegado con R770. Características: - Adhesión excelente en sustratos problemáticos como pueden ser suelos con esmaltes muy brillantes. - Elevada resistencia de la película. - Forma de película. - Embalaje: 2 botes de 5 litros x caja.
