# Bona H600 - Saco 25 kilos

- Propiedad del archivo: CONSTRUNARIO
- Formato: FIEBDC-3/2012
- Programa: Construnario Versión 3.51
- Fecha de los precios: 27/06/2013
- Divisa: EUR

**BH600031DE** kg Bona H600 - Saco 25 kilos
Bona H600 es una pasta niveladora cementosa, autoalisante y de endurecimiento rápido especialmente diseñada para su aplicación bajo parquet mosaico, lamparquet, parquet multicapa y parquet macizo. Características: - Autonivelante. - Autoalisante. - Se puede cubrir transcurridas 24 horas. - Se puede aplicar en un grosor de 1,5 a 10 mm. Para un mayor espesor, el material puede engordarse con arena de cuarzo. - No agrieta.
