# Bona D700 - Bote 1 kilo

- Propiedad del archivo: CONSTRUNARIO
- Formato: FIEBDC-3/2012
- Programa: Construnario Versión 3.51
- Fecha de los precios: 27/06/2013
- Divisa: EUR

**BD70001300GBBO** kg Bona D700 - Bote 1 kilo
Bona D700 es un adhesivo al agua diseñado para usarlo en juntas machihembradas de suelos de madera preacabados cuando el montaje se efectúe como sistema "flotante". Resistente a la humedad y a la humedad extrema, además de tratarse de un producto conforme a la clase D3 según la norma EN204. Características: - Buena resistencia al agua. - Rápido endurecimiento. - Amplio tiempo abierto. - Embalaje: 10 botes de 1 kilo x caja.
