# Bona D710 - Bote 22 kilos

- Propiedad del archivo: CONSTRUNARIO
- Formato: FIEBDC-3/2012
- Programa: Construnario Versión 3.51
- Fecha de los precios: 26/06/2013
- Divisa: EUR

**BD71004700DEBO** kg Bona D710 - Bote 22 kilos
Bona D710 es un adhesivo de dispersión para parquet sin disolventes especialmente apto para parquet de mosaico y para suelos de madera de testa cuando el grosor no exceda los 40 mm, así como otras maderas con poco movimiento una vez instalados. Características: - Muy fácil de aplicar. - Textura firme - retiene el patrón de la espátula. - Tiempo de formación de la película amplio. - Amplio tiempo abierto.
