# Bona D720 - Bote 22 kilos

- Propiedad del archivo: CONSTRUNARIO
- Formato: FIEBDC-3/2012
- Programa: Construnario Versión 3.51
- Fecha de los precios: 26/06/2013
- Divisa: EUR

**BD72004700M1BO** kg Bona D720 - Bote 22 kilos
Bona D720 es un adhesivo de dispersión para parquet sin disolventes con bajo contenido en agua. Está especialmente recomendado cuando se precisa un endurecimiento muy rápido del adhesivo. Características: - No contiene disolventes. - Muy fácil de aplicar. - Textura firme. Retiene el patrón de la espátula. - Endurecimiento rápido. - Amplio tiempo abierto.
