# Bona R770 - Bote 7 kilos

- Propiedad del archivo: CONSTRUNARIO
- Formato: FIEBDC-3/2012
- Programa: Construnario Versión 3.51
- Fecha de los precios: 27/06/2013
- Divisa: EUR

**BR77005000M1BO** kg Bona R770 - Bote 7 kilos
Bona R770 es un adhesivo de poliuretano de 2 componentes para parquet de conformidad con la norma EN 14293 (duro) que no contiene agua ni disolventes orgánicos. El adhesivo endurece mediante una reacción química sin que merme. El R770 es especialmente apto para maderas extremadamente sensibles al abarquillamiento (humedad) y para sustratos de poca o nula absorción. También puede usarse para instalaciones de pegado con suelos laminados. Características: - No contiene agua ni disolventes. - No produce abarquillamiento de la madera. - Excelente adhesión con casi todos los sustratos y materiales de madera. - Textura firme. Retiene el patrón de la espátula. - Amplio tiempo abierto.
