# Bona R850 - Bote 15 kilos

- Propiedad del archivo: CONSTRUNARIO
- Formato: FIEBDC-3/2012
- Programa: Construnario Versión 3.51
- Fecha de los precios: 27/06/2013
- Divisa: EUR

**BR85002800M1BO** kg Bona R850 - Bote 15 kilos
Bona R850 es un adhesivo elástico, de conformidad con la norma EN 14293 (blando), adhesivo en base silano de 1 componente para suelos de parquet. El adhesivo endurecido es similar a los adhesivos convencionales (es capaz de soportar el desplazamiento del suelo durante la expansión al mismo tiempo que ofrece una resistencia muy baja frente a la merma). Por tanto, se reducen las tensiones con respecto al subsuelo. Por lo general no se precisa el uso de una imprimación. El adhesivo endurece mediante una reacción química con la humedad. Características: - No contiene agua ni disolventes, no produce abarquillamiento de la madera. - Apto para suelos radiantes. - Aplicación de carga: transcurridas de 24 a 48 h. - Tratamiento de la superficie: de 1 a 4 días. - Tiempo abierto: 40 minutos. - Especialmente indicado para parquets y tarimas macizas.
