# Bona R850T - Salchichón 2.810 ml

- Propiedad del archivo: CONSTRUNARIO
- Formato: FIEBDC-3/2012
- Programa: Construnario Versión 3.51
- Fecha de los precios: 27/06/2013
- Divisa: EUR

**BR850T5800M1BO** u Bona R850T - Salchichón 2.810 ml
Bona R850T es un adhesivo de elevada viscosidad fabricado para su uso con una pistola aplicadora y para su aplicación con Bona Optispread. Sus propiedades son similares a las del R850. - Embalaje: 4 unidades de 2.810 ml x caja.
