# Bona R860 - Bote 15 kilos

- Propiedad del archivo: CONSTRUNARIO
- Formato: FIEBDC-3/2012
- Programa: Construnario Versión 3.51
- Fecha de los precios: 27/06/2013
- Divisa: EUR

**BR86002800DEBO** kg Bona R860 - Bote 15 kilos
Bona R860 es un adhesivo elástico en base silano de 1 componente para parquet preacabado. Ofrece unas propiedades similares al Bona R850, y también se puede usar como sistema de 2 componentes añadiendo agua para lograr un pegado aún más rápido. Características: - No contiene agua ni disolventes, no produce abarquillamiento de la madera. - Apto para suelos radiantes. - Aplicación de carga: transcurridas de 4 a 8 h. - Tratamiento de la superficie: de 6 a 12 h. - Tiempo abierto: 20 minutos.
