# Bona R880 - Bote 310 ml

- Propiedad del archivo: CONSTRUNARIO
- Formato: FIEBDC-3/2012
- Programa: Construnario Versión 3.51
- Fecha de los precios: 27/06/2013
- Divisa: EUR

**BR88000300M1BO** u Bona R880 - Bote 310 ml
Bona R880 es un adhesivo elástico en base silano para la construcción. No contiene plasticidas. Su fuerza sumamente elevada y su extremadamente rápido pegado inicial está diseñado especialmente para trabajos de reparación en suelos de madera pegados con adhesivos en base silano o para la instalación de rodapiés. Características: - Endurecimiento extremadamente rápido. - Adhesión inicial extremadamente elevada. - Elástico blando, elevada fuerza. - No contiene agua ni disolventes. - Buena adhesión a casi todo tipo de sustratos y materiales de madera. - Las manchas accidentales se pueden eliminar fácilmente de superficies preacabadas. - Emblaje: 12 botes de 310 ml x caja.
