# Bona S100 - Bote 5 litros

- Propiedad del archivo: CONSTRUNARIO
- Formato: FIEBDC-3/2012
- Programa: Construnario Versión 3.51
- Fecha de los precios: 27/06/2013
- Divisa: EUR

**BS100020000DEBO** l Bona S100 - Bote 5 litros
Bona S100 es un agente disolvente y limpiador para diversos adhesivos de parquet en base disolvente y para otros muchos productos. - Embalaje: 4 botes de 5 litros x caja.
