# Conmutador 10AX, 250V

- Propiedad del archivo: CONSTRUNARIO
- Formato: FIEBDC-3/2012
- Programa: Construnario VersiĆ³n 2.11
- Fecha de los precios: 04/06/2015
- Divisa: EUR

| Código | Ud | Descripción |
|---|---|---|
| 3036 | u | Conmutador 10AX, 250V |
