# Mecanismos de mando. Conmutador 10AX, 250V pared hueca

- Propiedad del archivo: CONSTRUNARIO
- Formato: FIEBDC-3/2012
- Programa: Construnario VersiĆ³n 2.11
- Fecha de los precios: 25/05/2015
- Divisa: EUR

**3036 50** u Mecanismos de mando. Conmutador 10AX, 250V pared hueca
- Embalaje: 10 unidades x caja.
