# Mecanismos de mando. Interruptor bipolar on/off 16AX, 250V

- Propiedad del archivo: CONSTRUNARIO
- Formato: FIEBDC-3/2012
- Programa: Construnario VersiĆ³n 2.11
- Fecha de los precios: 25/05/2015
- Divisa: EUR

**3032 12** u Mecanismos de mando. Interruptor bipolar on/off 16AX, 250V
- Con bornes a tornillo. - Embalaje: 10 unidades x caja.
