# Mecanismos de mando. Interruptor 3x1 polo off 16AX, 400V

- Propiedad del archivo: CONSTRUNARIO
- Formato: FIEBDC-3/2012
- Programa: Construnario VersiĆ³n 2.11
- Fecha de los precios: 25/05/2015
- Divisa: EUR

**63 3023** u Mecanismos de mando. Interruptor 3x1 polo off 16AX, 400V
- Con bornes a tornillo. - Embalaje: 10 unidades x caja.
