# Int. de tirador II 10AX, 250V

- Propiedad del archivo: CONSTRUNARIO
- Formato: FIEBDC-3/2012
- Programa: Construnario VersiĆ³n 2.11
- Fecha de los precios: 07/05/2014
- Divisa: EUR

| Código | Ud | Descripción |
|---|---|---|
| 3962 | u | Int. de tirador II 10AX, 250V |
