# Interruptor rotativo bipolar. 25A para 2, 5-6 mm²

- Propiedad del archivo: CONSTRUNARIO
- Formato: FIEBDC-3/2012
- Programa: Construnario Versión 2.11
- Fecha de los precios: 25/05/2015
- Divisa: EUR

**3862 01** u Interruptor rotativo bipolar. 25A para 2, 5-6 mm²
- Embalaje: 10 unidades x caja.
