# Interruptor rotativo 3 posiciones 16A, 250V. Posición 2-1-3

- Propiedad del archivo: CONSTRUNARIO
- Formato: FIEBDC-3/2012
- Programa: Construnario Versión 2.11
- Fecha de los precios: 25/05/2015
- Divisa: EUR

**3861 01** u Interruptor rotativo 3 posiciones 16A, 250V. Posición 2-1-3
- Con bornes a tornillo. - Embalaje: 10 unidades x caja.
