# Interruptor llave para cerradura de perfil semicilíndrico. Interruptor / conmutador bipolar 10A, 250V

- Propiedad del archivo: CONSTRUNARIO
- Formato: FIEBDC-3/2012
- Programa: Construnario Versión 2.11
- Fecha de los precios: 25/05/2015
- Divisa: EUR

**3826 10** u Interruptor llave para cerradura de perfil semicilíndrico. Interruptor / conmutador bipolar 10A, 250V
- Con bornes a tornillo. - Embalaje: 10 unidades x caja.
