# Lámp. inc. marrón terminal N 6V, 35mA

- Propiedad del archivo: CONSTRUNARIO
- Formato: FIEBDC-3/2012
- Programa: Construnario Versión 2.11
- Fecha de los precios: 25/05/2015
- Divisa: EUR

| Código | Ud | Descripción |
|---|---|---|
| 1676 | u | Lámp. inc. marrón terminal N 6V, 35mA |
