# Lámpara de neón. Carcasa naranja terminal -N, 230V, 0, 4 mA

- Propiedad del archivo: CONSTRUNARIO
- Formato: FIEBDC-3/2012
- Programa: Construnario Versión 2.11
- Fecha de los precios: 25/05/2015
- Divisa: EUR

**1605 14** u Lámpara de neón. Carcasa naranja terminal -N, 230V, 0, 4 mA
- Para interruptores, conmuntadores, cruzamientos, interruptores bipolares, mecanismos dobles, pulsadores excepto referencias: 503404, 503808. - Embalaje: 10 unidades x caja.
