# Lámpara de neón. Carcasa gris, 230V, 0, 9 mA, int. 2P 16A

- Propiedad del archivo: CONSTRUNARIO
- Formato: FIEBDC-3/2012
- Programa: Construnario Versión 2.11
- Fecha de los precios: 25/05/2015
- Divisa: EUR

**1600 02** u Lámpara de neón. Carcasa gris, 230V, 0, 9 mA, int. 2P 16A
- Embalaje: 10 unidades x caja.
