# Pulsadores 10A, 250V. Unipolar, 3 salidas 1NA + 2 contactos auxiliares libre de potencial

- Propiedad del archivo: CONSTRUNARIO
- Formato: FIEBDC-3/2012
- Programa: Construnario VersiĆ³n 2.11
- Fecha de los precios: 25/05/2015
- Divisa: EUR

**5031 01** u Pulsadores 10A, 250V. Unipolar, 3 salidas 1NA + 2 contactos auxiliares libre de potencial
- Embalaje: 10 unidades x caja.
